# Bertha von Suttner Gymnasium - Erweiterung G9
Angebotsaufforderung (GAEB DA XML 3.1, DA83)
Projekt: 3968
Währung: EUR
Nebenangebote zugelassen: ja
Auftraggeber: SBO, Sevicebetriebe Oberhausen, Bahnhofstraße 66, 46145 Ober; DV-Nummer: 19011-A
Erstellt mit: GXML Toolbox V3.3 R20210630, iTWO_64 V10.0.598, 06.07.2026

## Baubeschreibung
Globale Angaben zum Bauvorhaben

Name und Anschrift des Auftraggebers:
SBO Servicebetriebe Oberhausen
Eigenbetrieb der Stadt Oberhausen
Bahnhofstraße 66
46145 Oberhausen

Angaben zur Örtlichkeit
Anschrift der Baustelle:
Erweiterung des Bertha-von-Suttner-Gymnasiums
Bismarckstraße 53
46047 Oberhausen

Lage des Baugrundstückes:
Das Baugrundstück liegt auf dem Grundstück des Bertha-von-Suttner-Gymnasiums. Der vorhandene eingeschossige Baukörper, welcher an der Westfassade des Haptschulgebäudes anschließt wird rückgebaut. Der neu errichtete Erweiterungsbau schließt nicht unmittelbar an das Bestandgebäude an, sondern ist westlich auf dem Grundstück positioniert.
Die Arbeiten sind im laufenden Schulbetrieb auszuführen und mit dem Betreiber sowie der örtlichen Bauleitung abzustimmen.

Höhe des geplanten Gebäudes:
ca. +12,75 m ab GOK

Angaben zur Baustelle

Beginn der Arbeiten:
Dezember 2026

Lage und Transportwege

Zufahrtmöglichkeiten:
Die Zufahrt erfolgt über die Bismarckstraße und Goethestraße.Die Zuwegung für die Feuerwehr findet über den Schulhof über die Goethestraße statt.

Transportwege für Transport der Baustoffe auf der Baustelle:
Die Zuwegung erfolgt über die Lipperheidstraße. Die Baustelleneinfahrt, sowie -ausfahrt wird als Einbahnstraße ausgeführt.
Die Schule befindet sich in einem reinen Wohngebiet. Die Anlieferung darf nur zwischen 7:00 Uhr und 20:00 Uhr erfolgen.

Sonstige Baustelleneinrichtung

Schutz vorhandenen Bewuchses:
Auf dem Baufeld vorhandener Bewuchs ist zu schützen.

Hinweis:
Generell sind Bauarbeiten sofort einzustellen ,sofern Kampfmittel gefunden werden. In diesem Fall ist unverzüglich der AG sowie das Ordnungsamt, die Feuerwehr oder der Kampfmittelbeseitigungsdienst zu verständigen.

Entsorgung von Abfall nach DIN 18299
Die Entsorgung von Abfall nach den Abschnitten 4.1.11 und 4.1.12 ATV DIN 18299 hat umgehend, spätestens täglich zum Abschluss der jeweiligen Arbeiten, zu erfolgen.

Alternativ zum Abfahren ist das Entsorgen in geeignete, auf der Baustelle lagernde Abfalltransportbehälter des AN zulässig. Es obliegt in diesem Fall dem jeweiligen AN selber dafür zu sorgen, dass keine Unbefugten Abfälle in diese Behälter füllen.

Sofern Materialreste nachweislich dem Auftragnehmer (AN) zuzuordnen sind und diese trotz wiederholter Aufforderung nicht beseitigt werden, behält sich der Auftraggeber (AG) vor, die erforderlichen Reinigungs- und Entsorgungsarbeiten durch Dritte ausführen zu lassen. Die hierbei entstehenden Kosten werden dem AN in Rechnung gestellt.

Koordinationspflicht
Der Auftragnehmer ist verpflichtet, sich mit den, zum Zeitpunkt der Ausführung seiner Leistungen, anderen an der Baumaßnahme beteiligten Auftragnehmern und Personen hinsichtlich eines geordneten Ablaufes abzustimmen.

Sonstige Angaben
Der AN hat dafür Sorge zu tragen, dass während der Ausführung seiner Leistungen immer mindestens ein deutsch sprechender Mitarbeiter seiner Firma auf der Baustelle anwesend ist.

Die Arbeiten Baustelleinrichtung belaufen sich auf die gesamte Bauzeit, so dass eine mehrfache Anfahrt und Ausführung von Arbeiten mit einzukalkulieren sind.

Der AN ist angehalten für die Dauer seiner Ausführung Bautagebuch zu führen und dies im Zuge seiner Dokumentation an den AG zu übergeben.

Zu den auf der Baustelle vorzuhaltenden Ausführungsunterlagen zählt neben den Ausführungsplänen auch eine Ausfertigung dieser Leistungsbeschreibung.

Sofern sich eine Position auf ein konkretes Produkt bezieht, erfolgt dies auf Grundlage notwendiger Berechnungen, Dem Auftragnehmer ist es freigestellt, ein gleichwertiges Produkt zu wählen. Dabei ist sicherzustellen, dass dieses die gleichen Eigenschaften und Qualitäten wie das im Leistungsverzeichnis enthaltene Produkt aufweist (Brandschutz, Schallschutz).

Angebotsabgabe
Es werden nur Angebote akzeptiert, die digital über die Vergabeplattform eingereicht werden!

## Allgemeine Vorbemerkungen
Umfang der Leistungen

Ausschreibungsgegenstand sind die Trockenbauarbeiten einschließlich der Sanitärtrennwände. Die Leistungen stellen eine wesentliche Voraussetzung für die Ausführung nachfolgender Gewerke, insbesondere der TGA-Gewerke, dar.

Die Ausführung erfolgt abschnittsweise entsprechend dem Bauablauf und den Erfordernissen der nachfolgenden Gewerke. Das Schließen der Konstruktionen nach Durchführung der erforderlichen Installationsarbeiten erfolgt über gesondert ausgeschriebene Positionen und wird entsprechend vergütet.

Für die Ausführung der Leistungen sind erforderliche Gerüste, Arbeitsbühnen sowie sonstige Zugangseinrichtungen eigenverantwortlich vorzusehen und in die Kalkulation einzubeziehen. Dies gilt insbesondere für Arbeiten in größeren Höhen sowie in den Treppenhäusern.

Ein bauseitiger Kran oder sonstiges Hebewerkzeug wird nicht zur Verfügung gestellt. Erforderliche Hebe- und Transportmittel sind durch den Auftragnehmer (AN) im Rahmen seiner Baustelleneinrichtung eigenverantwortlich vorzusehen und in die Kalkulation einzubeziehen.

Das Gebäude ist grundsätzlich von mindestens drei Seiten aus anfahrbar. Lediglich das 2. Obergeschoss im Bereich des Dachgartens ist nur von zwei Seiten aus zugänglich. Die hieraus resultierenden Transportwege, Erschwernisse sowie logistischen Aufwendungen sind durch den AN bei der Angebotskalkulation und Ausführung zu berücksichtigen.

Prüfung Leistungsinhalte und -umfänge

Der Bieter ist verpflichtet, die im Leistungsverzeichnis
beschriebenen Positionen auf fachliche Ausführbarkeit und
Eignung für den vorgesehenen Verwendungszweck zu
überprüfen. Dies gilt auch besonders im Hinblick auf die
vorgesehene Verbindung mit dem Bauwerk und die zu
erwartenden Beanspruchungen. Die angegebenen Maße sind
vom AN vor Ort zu überprüfen, und den Gegebenheiten
eigenverantwortlich anzupassen. Für die Überprüfung vor Ort
erfolgt keine gesonderte Vergütung.

Sicherung von Bauzwischenständen sowie Schutz der eigenen Leistung

Die Sicherung von Bauzwischenständen ist Sache des AN.
- Insbesondere das Einsetzen von temporären
Absturzsicherungen ist in der Art und Weise sicherzustellen,
dass jederzeit alle auf dem Bau tätigen Personen ausreichend
gesichert sind.
- Es wird auf die Verpflichtung des AN hingewiesen, gemäß
VOB/B bis zur Abnahme für den Schutz der von ihm
ausgeführten Leistungen vor Beschädigung und Diebstahl zu
sorgen. Bei Transport und Lagerung von Bauteilen sind
ebenfalls die notwendigen Schutzmaßnahmen durchzuführen.

Die Maßnahmen gegen Beschädigungen liegen im Ermessen des AN (z.B. Abdecken beschichteter Flächen mit Klebefolie,
Spanplattenverkleidungen von Konstruktionen und Türen im
Bereich von Baustellen-, Materialtransport- und sonstigen
Wegen). Falls damit Behinderungen anderer Gewerke verbunden sind, ist der vom AN vorgesehene Schutz rechtzeitig mit der Bauleitung abzustimmen.

Abnahme

Spätestens zwei Wochen vor Abnahme durch den Bauherrn, hat
der AN die erforderlichen Fachunternehmer-Erklärungen,
Fachbauleiter-Erklärungen, Übereinstimmungserklärungen sowie evtl. Behörden-Abnahmepapiere vollständig beizubringen

Hinweis zur Kalkulation:

Die Ausführung der Trockenbauarbeiten erfolgt in mehreren Teilabschnitten entsprechend dem jeweiligen Baufortschritt. Zunächst werden die Unterkonstruktionen der Wände hergestellt. In Abhängigkeit von den erteilten Freigaben erfolgt anschließend eine einseitige Beplankung, alternativ wird lediglich ein unterer Beplankungsstreifen von ca. 50 cm ausgeführt.

Nach Freigabe der (TGA) werden die Konstruktionen geschlossen und vollständig beplankt. Eine vergleichbare abschnittsweise Ausführung gilt für die Deckenarbeiten.

Die sich hieraus ergebenden Mehrfachanfahrten, Unterbrechungen sowie Etappenausführungen sind in den Einheitspreisen zu berücksichtigen. Eine gesonderte oder nachträgliche Vergütung hierfür ist ausgeschlossen.

Sämtliche zur Ausführung der ausgeschriebenen Leistungen erforderlichen Arbeitsbühnen, Fahrgerüste, Montagegerüste, Hebezeuge und sonstigen Zugangseinrichtungen sind in die Einheitspreise einzukalkulieren.

Eine bauseitige Stellung von Gerüsten, Hebezeugen oder vergleichbaren Einrichtungen erfolgt nicht.

## Zusätzliche Vorbemerkung
Das Leistungsverzeichnis ist als Ganzes zu betrachten.
Dementsprechend sind auch die Vorbemerkungen vom Bieter
zurückzusenden.

Angebotsinhalte

Grundsätzlich sind alle Leistungen, die zur Erbringung einer
abnahmereifen Gesamtleistung notwendig sind, vom
Auftragnehmer aus den beiliegenden Unterlagen zu entnehmen
und in die ausgeschriebenen Mengen mit einzukalkulieren.

Grundsätzlich übernimmt der Auftragnehmer die Verpflichtung der Vollständigkeit seines Angebots, d.h. Leistungen, die sich aus den Unterlagen ergeben, sind in die Mengen einzukalkulieren, auch wenn sie nicht ausdrücklich beschrieben oder als Einzelposition erfasst sind. Dies betrifft auch evtl. Erschwerniszulagen.

Anzuwendende Normen, Vorschriften und Richtlinien

Dieser Leistungsbeschreibung liegt die VOB mit ihren Teilen A,
"Allgemeine Bestimmungen für die Vergabe von Bauleistungen", Teil B "DIN 1961 Allgemeine Vertragsbedingungen für die Ausführung von Bauleistungen" und C "DIN 18299 Allgemeine
Regelungen für Bauarbeiten jeder Art" zugrunde. Ergänzend gelten die "allgemeinen anerkannten Regeln der Technik (aaRdT)", die für die Ausführung der Leistungen geltenden DIN-Normen, Richtlinien und sonstige technischen und gesetzlichen Vorschriften in ihrer jeweils gültigen Fassung.

Planung

Die Unterlagen, die der AN vom AG erhält, werden ausschließlich in digitaler Form (PDF oder DWG-Format) zur Verfügung gestellt, sodass sich der AN, die für seine Belange erforderliche Anzahl als Planpausen selbst erstellen oder erstellen lassen kann. Dies ist mit den Angebotspreisen abgegolten.

Bauüberwachung

Der Fachbauleiter des AN ist dafür verantwortlich, dass die Ausführung der Leistung entsprechend der geprüften
Ausführungs- bzw. Montagepläne erfolgt, und mit den anderen
Beteiligten entsprechend koordiniert ist.

Der Auftragnehmer hat alle benachbarten Grundstücke, Gebäude,Umwehrungen usw. durch geeignete Maßnahmen so zu schützen, sodass Störungen, Beschmutzungen und Beschädigungen vermieden werden. Die Sicherung der Baustelle ist so herzustellen, dass unbefugten Personen kein Zugang ermöglicht wird. Die Geräuschbelästigungen und sonstigen Immissionen sind auf die zulässigen Werte zu begrenzen.

Stundenlohnarbeiten

Stundenlohnarbeiten dürfen nur mit Zustimmung der Bauleitung
des Auftraggebers durchgeführt werden. Für diese Arbeiten sind
der Bauleitung täglich Nachweise zur Anerkennung vorzulegen.

Die Nachweise sind für einzelne Arbeiten abzugeben. Von der
Bauleitung nicht anerkannte Nachweise bleiben bei der
Stundenlohnabrechnung unberücksichtigt.

Es werden ausschließlich die vereinbarten Verrechnungssätze
vergütet.

Allgemeine Bedingungen zum Angebot

Die eingesetzten Preise sind Festpreise bis zur Abnahme. Durch diese Preise sind auch abgegolten:

- Alle Nebenleistungen - auch wenn sie nicht im Einzelnen
beschrieben sind - die zu einer einwandfreien und
termingerechten Ausführung der Leistung gehören.

- Alle Kosten für die Baustelleneinrichtung und deren
Unterhaltung, sofern hierfür nicht gesonderte Positionen im
Leistungsverzeichnis enthalten sind.

Die besonderen Gegebenheiten der Baustelle einschließlich der
Zu- und Abfahrten, der Lagermöglichkeiten und sonstiger
Randbedingungen sind aus den Beschreibungen, und den zur
Verfügung gestellten Planunterlagen in allen Einzelheiten zu
entnehmen.

Soweit in der Leistungsbeschreibung auf technische
Spezifikationen, z. B. nationale Normen, mit denen Europäische
Normen umgesetzt werden, Europäische Technische
Zulassungen, gemeinsame technische Spezifikationen,
internationale Normen, Bezug genommen wird, werden auch ohne den ausdrücklichen Zusatz "oder gleichwertig", immer
gleichwertige technische Spezifikationen vorausgesetzt.

Der Bieter ist verpflichtet, das vorliegende Leistungsverzeichnis
einschließlich der dazugehörigen allgemeinen Vorbestimmungen auf Vollständigkeit in Bezug auf die Textierung bzw. auf Mehrfachforderungen hin zu überprüfen. Auftretende Unklarheiten sind vor Angebotsabgabe abzuklären. Spätere Reklamationen in Bezug auf angebliche Textunklarheiten werden nicht anerkannt.

Vorbemerkung - Hinweis Montageablauf
1) Anlegen der Wand- und Deckenlagen nach Bezugsachse bzw. flächendeckendem Ausbauraster vor Beginn der Grobmontage der TGA- und Elektroinstallationen.
Diese Leistung wird nicht gesondert vergütet und ist in die Einheitspreise einzukalkulieren.
2) Verlegung des Estrichs (bauseitig) sowie Ausführung der technischen Installationen (bauseitig).

3) Ergänzung der Unterkonstruktion (Ständerwerk), Dämmung, Beplankung sowie Spachtelung.

Vergütung:
Die Vergütung erfolgt über gesonderte Positionen des Leistungsverzeichnisses.
Nachträgliche Arbeiten gemäß den im Leistungsverzeichnis aufgeführten Positionen erfolgen ausschließlich auf Anweisung der Objektüberwachung.

## Technische Vorbemerkung
Mitgeltende Normen und Regeln

Allgemeines

Es gelten jeweils die Normen und Regeln in der zum Vertragsschluss gültigen Fassung einschließlich der Änderungen, Berichtigungen und Beiblätter.

Soweit in der Leistungsbeschreibung auf Technische Spezifikationen, z. B. nationale Normen, mit denen Europäische Normen umgesetzt werden, europäische technische Zulassungen, gemeinsame technische Spezifikationen, internationale Normen, Bezug genommen wird, werden auch ohne den ausdrücklichen Zusatz: "oder gleichwertig", immer gleichwertige Technische Spezifikationen in Bezug genommen.

DIN 18100
Türen; Wandöffnungen für Türen; Maße entsprechend DIN 4172

DIN 55634
Beschichtungsstoffe und Überzüge - Korrosionsschutz von tragenden dünnwandigen Bauteilen aus Stahl

BG Bau Fachinfo Prävention
Umgang mit Mineralwolle-Dämmstoffen

IVD-Merkblatt Nr. 16
Anschlussfugen im Trockenbau
Herausgeber: Industrieverband Dichtstoffe e.V. (IVD)

IVD-Merkblatt Nr. 19-2
Abdichtungen von Fugen und Anschlüssen im Dachbereich - Teil 2 Luftdichte Ebene
Herausgeber: Industrieverband Dichtstoffe e.V. (IVD)

IVD-Merkblatt Nr. 20
Fugenabdichtung an Holzbauteilen und Holzwerkstoffen
Herausgeber: Industrieverband Dichtstoffe e.V. (IVD)

Merkblatt Nr. 1
Baustellenbedingungen für Trockenbauarbeiten mit Gipsplatten-Systemen
Herausgeber: Bundesverband der Gipsindustrie e.V., Industriegruppe Gipsplatten

Merkblatt Nr. 3
Gipsplattenkonstruktionen - Fugen und Anschlüsse
Herausgeber: Bundesverband der Gipsindustrie e.V., Industriegruppe Gipsplatten

Merkblatt Nr. 4
Regeldetails zum Wärmeschutz  gemäß EnEV 2009 Modernisierung mit Trockenbausystemen
Herausgeber: Bundesverband der Gipsindustrie e.V., Industriegruppe Gipsplatten

Merkblatt Nr. 4 Anhang
Regeldetails zum Wärmeschutz  gemäß EnEV 2009 Modernisierung mit Trockenbausystemen
Herausgeber: Bundesverband der Gipsindustrie e.V., Industriegruppe Gipsplatten

Merkblatt Nr. 5
Bäder und Feuchträume im Holzbau und Trockenbau
Herausgeber: Bundesverband der Gipsindustrie e.V., Industriegruppe Gipsplatten

Merkblatt Nr. 6
Vorbehandlung von Trockenbauflächen aus Gipsplatten zur weitergehenden Oberflächenbeschichtung bzw. -bekleidung
Herausgeber: Bundesverband der Gipsindustrie e.V., Industriegruppe Gipsplatten

Merkblatt Nr. 8
Wandhöhen leichter Trennwände
Herausgeber: Bundesverband der Gipsindustrie e.V., Industriegruppe Gipsplatten

RAL-GZ 531
Trockenbau - Gütesicherung

Richtlinie
Anwendungsrichtlinie zur DIN EN 12825 Doppelböden
Herausgeber: Bundesverband Systemböden e.V.

Richtlinie
Anwendungsrichtlinie zur DIN EN 13213 Hohlböden
Herausgeber: Bundesverband Systemböden e.V.

Angaben zur Baustelle

Lage und Transportwege

Die Arbeiten sind in folgenden Geschossen auszuführen: Erdgeschoss

Angaben zu Stoffen und Bauteilen

Bei brandschutztechnischen Anforderungen sind die amtlichen Nachweise (Prüfzeugnis oder Prüfbescheid oder allgemeine bauaufsichtliche Zulassung) der Bauleitung zu übergeben.

Bei nicht genormten Stoffen und Bauteilen sind, soweit erforderlich, die bauaufsichtlichen Zulassungen der Bauleitung zu übergeben

Bei brandschutztechnischen Anforderungen an Doppel- und Hohlböden sind die betreffenden Allgemeinen Bauaufsichtlichen Prüfzeugnisse (ABP), die zugehörigen Übereinstimmungserklärungen der Hersteller und der Nachweis über den Einbau schwerentflammbarer Dichtungen rechtzeitig zur Abnahme vorzulegen.

Klebstoffe müssen so beschaffen sein, dass durch sie eine feste und dauerhafte Verbindung erreicht wird. Sie dürfen die zu klebenden Materialien nicht negativ beeinflussen und nach der Verarbeitung keine Belästigung durch Geruch hervorrufen.

Angaben zur Ausführung

Allgemeines

Vor Ausführungsbeginn hat der Auftragnehmer mit dem Auftraggeber festzulegen, wo das zu verwendende Material auf der Baustelle gelagert werden kann, um gegenseitige Störungen der am Bau beteiligten Handwerker während der Bauausführung zu vermeiden.

Vor der Durchführung von Stemm-, Bohr- und Einsetzarbeiten an Estrichen sowie geputzten Wänden und Decken sind Leitungen mit einem Suchgerät zu orten.

Späne vom Bohren und Fräsen sowie Reste von Schleifstaub sind sofort von den bearbeiteten Teilen zu entfernen.

Der Auftragnehmer hat sich beim Befestigen von Bauteilen an Vorsatzschalen zu vergewissern, dass durch die Befestigungsmittel keine Beschädigungen nicht sichtbarer Leitungen und Rohre entstehen.

Säulen von Schwenkarmaufzügen dürfen nicht zwischen Balkonen oder Kragplatten eingespannt werden; beim Einspannen in Mauerwerksöffnungen sind diese vor Beschädigungen zu schützen, nach Möglichkeit sind Fensterwinkel zu verwenden.

Alle Maße sind vor der Ausführung am Bau zu überprüfen, sofern keine Detailzeichnungen mit verbindlichen Maßangaben vorliegen.

Vor Beginn der Arbeiten sind die tatsächlichen Einbauhöhen bezogen auf das gesamte Ausbausystem mit der Bauleitung abzustimmen, wenn unzulässige Toleranzen oder Änderungen des geplanten Fußbodenaufbaus festgestellt oder vermutet werden.

Bei Schleifarbeiten im Trockenverfahren sind Absauggeräte zu verwenden.
Beschädigungen an Dampfsperr- oder Dampfbremsschichten oder an luftdichten Schichten sind, wenn diese Schichten zum Leistungsumfang des Auftragnehmers zählen, vor dem Abdecken mit nachfolgenden Bauteilen dauerhaft und materialgerecht zu schließen.

Beschädigungen an Dampfsperr- oder Dampfbremsschichten oder an luftdichten Schichten sind, wenn diese Schichten zum Leistungsumfang des Auftragnehmers zählen, vor dem Abdecken mit nachfolgenden Bauteilen dauerhaft und materialgerecht zu schließen. Wenn diese Schichten zum Leistungsumfang eines anderen Auftragnehmers zählen, ist mit der Bauleitung zu klären, wer die Schäden beseitigen soll. In beiden Fällen ist vor dem Abdecken mit nachfolgenden Bauteilen der Bauleitung die Überprüfung der Schadensbehebung zu ermöglichen.

Bei brandschutztechnischen Anforderungen an Wände und Decken ist die Muster-Richtlinie über brandschutztechnische Anforderungen an Leitungsanlagen (Muster-Leitungsanlagen-Richtlinie - MLAR) zu beachten.

Die Verarbeitungsvorschriften und -richtlinien der Hersteller der Trockenbausysteme sind zu beachten. Dem Auftraggeber ist auf Verlangen Einsicht in diese zu gewähren. Das gilt besonders für Anzahl und Anordnung der Befestigungspunkte sowie die Fugenausbildung.

Die nach ATV DIN 18340 Abschnitt 3.7.2 erforderlichen Maßnahmen bei Türöffnungen sind in die Leistungen für das Anlegen der Türöffnungen einzurechnen.

Offen bleibende Schnittkanten imprägnierter Platten, z.B. an Außenecken, sind nachzuimprägnieren.

Brandschutzkleber oder Brandschutzspachtelmassen sind so zu verarbeiten, dass überstehendes Material abgestrichen wird; ein großflächiges Verspachteln ist zu vermeiden.

Dämmungen
Bei der Ausführung von Bauteilen und Anschlüssen, die der Herstellung der Luftdichtheit des Gebäudes dienen, ist davon auszugehen, dass vor oder bei der Abnahme der Leistungen durch den Auftraggeber oder eine von ihm beauftragte Fachkraft eine Prüfung der Luftdichtheit durch einen Blowerdoor-Test durchgeführt wird.

Innenputz, Trockenbauoberflächen
Sofern bei der Beschreibung der Leistung nichts anderes angegeben ist, sind die Oberflächen von Gipsplatten in der Qualitätsstufe Q2 herzustellen. Dies dient als Vorbereitung für Malerarbeiten (Feinspachtelung in Q3)

## 11 Trockenbauarbeiten
Datum: 06.07.2026

### Titel 0 Vorbereitende Arbeiten

**0.1 Baustelleneinrichtung**
*** Pauschalposition
Einrichten, Vorhalten, Unterhalten, Abbauen der
Baustelleneinrichtung mit allen zur Durchführung der
eigenen Arbeiten erf. Maschinen und Geräte,
Materialaufzügen, Gerüste, Mannschaftseinrichtungen,
Versorgungsanlagen, Unfallverhütungseinrichtungen etc.

Einschließlich:
- Führen des Bautagebuchs,
- Wiederherstellen des ursprünglichen Zustands von benutzten Einrichtungen, wie Straßen, Gehwegen,
- Abstellflächen auf Grundstücken etc. (Der Zustand ist vor Baubeginn durch Fotos vom AN zu dokumentieren)
- Alle sonstigen Kosten, die der AN zur ordnungsgemäße Durchführung der Bauaufgabe zu erbringen hat.
- Lager/Personalscontainer für das eigene Personal Herstellen der Stellfläche für zuvor genannte Container

Fassadengerüste (bis zur Fertigstellung der Klinkerarbeiten) und Sanitäreinrichtung werden bauseits gestellt und sind nicht Gegenstand der Nebenleistungen.
Menge: 1,000 psch

**0.2 Gerüststellung Treppenhäuser für Trockenbauarbeiten**
Liefern, aufbauen, vorhalten, umsetzen und abbauen von Arbeits- und Montagegerüsten zur Ausführung sämtlicher eigener Trockenbauarbeiten im Bereich der Treppenhäuser.

Die Leistung umfasst sämtliche erforderlichen Gerüstkonstruktionen für die Montage der eigenen Leistung innerhalb der Treppenhäuser einschließlich aller Nebenleistungen.

In den Einheitspreis einzukalkulieren sind insbesondere:

- Gerüststellung über mehrere Geschosse,
- Anpassungen an Treppenläufe, Podeste und Treppenaugen,
- ggf. Umsetzungen während des Bauablaufs,
- Schutz- und Sicherungsmaßnahmen gemäß den geltenden Vorschriften,
- Vorhaltung für die Dauer der eigenen Arbeiten,
- sämtliche Transport-, Montage- und Demontageleistungen.

Die Position gilt für die vollständige Erbringung der eigenen Leistungen innerhalb eines Treppenhauses. Ansprüche auf gesonderte Vergütung für erforderliche Arbeits-, Fahr- oder Montagegerüste zur Ausführung der ausgeschriebenen Trockenbauarbeiten werden hierdurch abgegolten.

Abrechnung:
je Treppenhaus in Stk
Menge: 2,000 St

### Titel 2 Trennwände

*Hinweis: Trennwände*

**2.1 Trennwand,GKH2,einfach, d= bis 125mm, Q2**
*** Bezugsbeschreibung
Ausführung als Einfach-Metallständerkonstruktion inkl. Unterkonstruktion, beidseitiger Beplankung, Dämmung Liefern und fachgerecht einbauen einschließlich aller Befestigungs- und Verbindungsmittel.

Zweck: Trennwand,
Brandschutz: ohne
Schallschutz: Rw > 55 dB

Profil: 75mm
Korrosionsklasse: C3

Dämmung: Mineralwolle A1

Anschluss:
Decke: Stahlbeton
Boden: Abdichtung auf Stahlbeton
Wände: Stahlbeton, Mauerwerk KS, Trockenbauwände

Beplankung: 2-seitig
unten: 1x12,5mm Gipskartonplatte Typ H2,
Abschluss: 1x12,5mm Gipskartonplatte Typ H2

Oberfläche: Q2 verspachtelt
Einbaubereich: 2

Tiefe: ca 125mm, bis Vorderkante Beplankung
Raumhöhe: bis ca. 3,60m, OKRD bis UKRD

Einbauort: gemäß Planung Erdgeschoss, 1.Obergeschoss, 2.Obergeschoss
Menge: 9,000 m²

**2.2 Trennwand,GKH2,einfach, d= bis 150mm, Q2**
*** wie Position 2.1
Ausführung als Einfach-Metallständerkonstruktion mit:

Profil: 100mm
Korrosionsklasse: C3
Tiefe: ca 175mm, bis Vorderkante Beplankung
Einbaubereich: 2

Einbauort: gemäß Planung Erdgeschoss, 1.Obergeschoss, 2.Obergeschoss
Menge: 392,760 m²

**2.3 Trennwand,GKH2,einfach, d= bis 175mm, Q2**
*** wie Position 2.1
Ausführung als Einfach-Metallständerkonstruktion mit:

Profil: 125mm
Korrosionsklasse: C3
Tiefe: ca 175mm, bis Vorderkante Beplankung
Einbaubereich: 2

Einbauort: gemäß Planung Erdgeschoss, 1.Obergeschoss, 2.Obergeschoss
Menge: 61,776 m²

**2.4 Trennwand,GKH2, verlascht d= bis 250mm, Q2**
*** Bezugsbeschreibung
Ausführung als Doppel-Metallständerkonstruktion inkl. Verlaschung, beidseitiger Beplankung, Dämmung Liefern und fachgerecht einbauen einschließlich aller Befestigungs- und Verbindungsmittel.

Zweck: Trennwand, Installationsebene TGA Leitungen
Brandschutz: ohne
Schallschutz: Rw > 55 dB

Profil: 2x 75mm
Korrosionsklasse: C3

Dämmung: Mineralwolle A1

Anschluss:
Decke: Stahlbeton
Boden: Abdichtung auf Stahlbeton
Wände: Stahlbeton, Mauerwerk KS, Trockenbauwände

Beplankung: 2-seitig, 2x12,5mm Gipskartonplatte Typ H2 nach DIN EN 520

Oberfläche: Q2 verspachtelt
Einbaubereich: 1

Tiefe: ca 250mm, bis Vorderkante UK
Gesamthöhe: bis ca. 3,60m, OKRD bis UKRD

Einbauort: gemäß Planung Erdgeschoss, 1.Obergeschoss, 2.Obergeschoss
Menge: 202,800 m²

**2.5 Trennwand,GKH2, verlascht d= bis 300mm, Q2**
*** wie Position 2.4
Ausführung als Doppel-Metallständerkonstruktion mit:

Profil: 2x 75mm
Korrosionsklasse: C3
Tiefe: ca 300mm, bis Vorderkante Beplankung
Einbaubereich: 2

Einbauort: gemäß Planung Erdgeschoss, 1.Obergeschoss, 2.Obergeschoss
Menge: 88,560 m²

**2.6 Trennwand,GKH2, verlascht d= bis 350mm, Q2**
Ausführung als Doppel-Metallständerkonstruktion mit:

Profil: 2x 75mm
Korrosionsklasse: C3
Tiefe: ca 350mm, bis Vorderkante Beplankung
Einbaubereich: 2

Einbauort:

Erdgeschoss
0-17 WC Barr. / 0-19 WC M.
0-05 WC J. / 0-19 WC M.
0-14 WC D. / 0-13 WC H.
Menge: 41,640 m²

*Hinweis: Vorsatzschalen*

**2.7 Vorsatzschale,ZP, d= bis 250mm,Q2**
Vorsatzschale als freistehende Metallständerwand mit Einfachständerwerk, Mineralwolledämmung und Querbeplankung inkl. rückseitiger Aussteifung bzw. Abstützung zur vorhanden Wand, Anschlüsse, Befestigungsmittel liefern und einbauen.

Zweck: Installationsebene TGA Leitungen, Einbauten
Brandschutz: ohne
Schallschutz: Rw > 55 dB

Profil: 75mm
Korrosionsklasse: C3
Dämmung: Mineralwolle A1

Anschluss:
Decke: Stahlbeton
Boden: Abdichtung auf Stahlbeton
Wände: Stahlbeton, Mauerwerk KS, Trockenbauwände

Beplankung: 1-seitig, 2x12,5mm zementgebundenen Bauplatten nach DIN EN 12467, Kategorie C, Klasse 2,

Oberfläche: Q2 verspachtelt
Einbaubereich: 2

Tiefe: ca 250mm, bis Vorderkante Beplankung
Gesamthöhe: bis ca. 3,60m, OKRD bis UKRD

Einbauort:

Erdgeschoss
0-18 WC Mädchen Vorraum
0-19 WC Mädchen
0-06 WC Jungen Vorraum
0-05 WC Jungen
0-14 WC Damen
0-15 WC Barrierefrei
0-13 WC Herren
0-35 Personal WC
0-39 Speiseraum
0-01 Foyer
Menge: 120,000 m²

**2.8 Vorsatzschale, GKH2, d= bis 150mm,Q2**
Vorsatzschale als freistehende Metallständerwand mit Einfachständerwerk, Mineralwolledämmung und Querbeplankung vor Trockenbauwand mit F90 Qualität, Anschlüsse, Befestigungsmittel Liefern und einbauen.

Zweck: Bündige Flucht der Trennwand, Aufnahme Installation
Brandschutz: ohne
Schallschutz: Rw > 55 dB

Profil: 75mm
Korrosionsklasse: C2

Dämmung: Mineralwolle A1

Anschluss:
Decke: Stahlbeton
Boden: Abdichtung auf Stahlbeton
Wände: Stahlbeton, Mauerwerk KS, Trockenbauwände

Beplankung: 1-seitig, 2x12,5mm Gipskartonplatte Typ H2 nach DIN EN 520

Oberfläche: Q2 verspachtelt
Einbaubereich: 2

Tiefe: ca.150mm, bis Vorderkante Beplankung
Gesamthöhe: bis ca. 3,60m, OKRD bis UKRD

Einbauort:
1.Obergeschoss
1-12 Klasse 5 / 1-24 Lernzone
1-09 PuMi
sämtliche Klassenräume (Tafelseitig)

2.Obergeschoss
sämtliche Klassenräume (Tafelseitig)
Menge: 360,000 m²

**2.9 Vorsatzschale, GKH2, d= bis 200mm,Q2**
*** Bezugsbeschreibung
Vorsatzschale als freistehende Metallständerwand mit Einfachständerwerk, Mineralwolledämmung und Querbeplankung inkl. rückseitiger Aussteifung bzw. Abstützung zur vorhanden Wand, Anschlüsse, Befestigungsmittel liefern und einbauen.

Zweck: Installationsebene TGA Leitungen, Einbauten
Brandschutz: ohne
Schallschutz: Rw > 55 dB

Profil: 75mm
Korrosionsklasse: C2

Dämmung: Mineralwolle A1

Anschluss:
Decke: Stahlbeton
Boden: Abdichtung auf Stahlbeton
Wände: Stahlbeton, Mauerwerk KS, Trockenbauwände

Beplankung: 1-seitig, 2x12,5mm Gipskartonplatte Typ H2 nach DIN EN 520

Oberfläche: Q2 verspachtelt
Einbaubereich: 2

Tiefe: ca 200mm, bis Vorderkante Beplankung
Gesamthöhe: bis ca. 3,60m, OKRD bis UKRD

Einbauort:
0-07 Teeküche
Menge: 36,000 m²

**2.10 Vorsatzschale, GKH2, d= bis 200mm,Q2**
*** wie Position 2.9
Vorsatzschale als freistehende Metallständerwand bis zu einer Höhe von 1,50m vor Trockenbauwänden inkl. sämtlicher Beplankung und Verstärkung.

Einbauort:
Klassenräume hinter Waschtische
Menge: 50,000 m²

*Hinweis: Sonstiges*

**2.11 Zul. Beplankung nachträglich**
Zul.Position: Mehrpreis für nachträgliches oder verzögertes Fertigstellen von Trockenbauflächen (Beplankungen, Dämmung, Ergänzung der UK) etc.

Zeitversetztes Fertigstellen von Trenn- und Montagewände Vorsatzschalen, soweit die Leistung nicht im Zuge der Trockenbauarbeiten kontinuierlich ebracht werden konnte.

Ablauf: - Stellen der Metallständerwände und Vorbereitung für die Einbauten TGA in der UK.
- Nach Freigabe der TGA die Trockenbauflächen fertigstellen

Mindestflächen von 30m² sind entsprechend den Abschnitten einzukalkulieren inkl. An und Abfahrt sowie ggf. Laden

Bauteil: Metallständerwand / Vorsatzschale / Schächte

Hinweis: Diese Position kommt nur auf ausdrückliche Anweisung der Bauleitung zur Ausführung kommen.
Menge: 500,000 m²

**2.12 Zul. Änderung der Abschlussplatte, Typ ZP**
Änderung von 2x12,5mm Gipskartonplatte Typ H2 auf 2x12,5mm Zementplatte

In dieser Position sind ausschließlich die Mehr- bzw. Minderkosten, für Material und Montage, Zuschnitt, anzugeben.

Einbauort:
Erdgeschoss
0-15 WC Barr. / 0-13 WC Herren
0-32 Küche / 0-39 Speiseraum
0-32 Küche / Peronalbereiche Küche
0-34 P. Flur / 0-35 Personal Flur
0-35 P.WC / 0-37 Spülküche
0-06 WC J. /0-05 WC J.
0-18 WC M. / 0-19 WC M.
0-17 WC Barr. / 0-06 WC J. Vorr
0-17 WC Barr. / 0-19 WC M.
0-05 WC J. / 0-19 WC M.
0-14 WC D. / 0-15 WC B.
0-14 WC Damen, 0-13 WC Herren / 0-15 WC B.
0-14 WC D., 0-13 WC H. / 0-10 Sani., 0-08 Kop., 0-16 Pumi
0-14 WC D. / 0-13 WC.H
Menge: 445,000 m²

**2.13 Brüstung zwische Küche / Speiseraum**
Küchenwand mit Öffnung gemäß Planung als Brüstung erstellen inkl. Verstärkung, Befestigunsmittel und Reduzierung des Achsrasters.

Öffnung: 4000
Wandstärke: 175mm

Brüstung: 900mm

Beplankung: beidseitig 2x12,5 Zementbauplatten

Oberfläche: Q2 verspachtelt
Einbaubereich: 2
Menge: 3,600 m²

**2.14 Freitragende Deckenschürze zwische Küche / Speiseraum**
Küchenwand mit Öffnung gemäß Planung als selbsttragende Deckenschürze erstellen.

Öffnung hxb: 4000x1860mm
Wandstärke: 175mm
Deckenhöhe bis 3600m

Höhe der Deckenschürze bis 1000 mm
Befestigung der UA mittels Befestigungskit.
Beplankung: beidseitig 2x12,5 GKH2

inkl. statischem Nachweis der selbstragenden
Deckenschürze, Kantenschutzprofile.
Menge: 4,000 m²

*Hinweis: Anschluss, Abschluss*

**2.15 gleit. Deckenanschluss**
Ausführung eines gleitenden Deckenanschlusses ohne optische Anforderung an Betondecke.

Brandschutz: keine Anforderungen
Korrosionsklasse Profile:  C-2/3

sämtliche Wände, Schalen ohne Brandschutzanforderung
Menge: 250,000 m

**2.16 Eckschutzschienen**
Eckschutzschienen, an allen freien Ecken liefern und einarbeiten, einspachteln.

Material: Aluminium
Oberfläche: Q2 verspachtelt

Einbauort: Freie Ecken der Trockenbauwände nach Angaben der Bauleitung.
Menge: 150,000 m

**2.17 Zulage,Metallständerwand,Anschlussprofil,T-Anschluss**
Zulage für die Herstellung eines T Anschlusses, von vorbenannten Einfach-, Doppel-Metallständerkonstruktion inkl. beidseitiger Anarbeitung der jeweiligen Beplankung.

In der Position ist die Verstärkung in der Unterkonstruktion sowie die Anarbeitung der Platten "beidseitig" je m einzukalkulieren.
Menge: 490,000 m

**2.18 Zulage, Metallständerwände, Eckausbildung**
Zulage für vorbeschriebene Doppel-Metallständerkonstruktion für Eckausbildung (Außen, Innenecken) herstellen mit Wandprofilen LW einschließlich anarbeiten der jeweiligen Beplankung.
Menge: 25,000 m

**2.19 Zulage, freie Enden**
Zulage für vorbeschriebene Doppel-Metallständerkonstruktion für freie Enden inkl. Laibungsausbildung (Außen, Innenecken) herstellen mit verstärkten Profilen einschließlich anarbeiten der jeweiligen Beplankung.

Öffnungen: Raumhoch
Menge: 25,000 m

**2.20 Zulage Verstärkung für Einbauten TGA**
Zulage Verstärkungsprofile anstelle von den CW-Profilen, verzinkt, liefern und in den Metallständerwänden und /oder Vorsatzschalen zur Befestigung von Einbauelementen seitens der TGA  liefern und einbauen.

Korrosionsklasse Profile: C-3

Einbauort: gemäß Planung in sämtlichen Geschossen
Menge: 360,000 m

**2.21 Verstärkungen, Traversen, Sanitärobjekte**
Traversen, liefern und in den Metallständerwänden zur Befestigung von Waschtischen und Armaturen liefern und fachgerecht einbauen.

Abmessung: 625x300
Qualität: Nassräume
Korrosionsklasse Profile: C-3

Abrechnung nach ST. (Waschtisch und Armaturkombination)
Menge: 80,000 St

**2.22 Zulage, Metallständerwände unter Stahlträger**
Zulage für vorbeschriebene Wände für Verbindung der Unterkonstruktion inkl. gleitenden Deckenanschluss an Stahlträgern inkl. Befestigungsmittel, Bohrungen, Gewinde etc.

Material: Stahlträger HEB 300, HEB 320, HEB 340
Menge: 45,000 m

**2.23 Zulage, Anarbeiten Stützen**
Zulage für vorbeschriebene Wände als Mehrkosten für das Anpassen der Unterkonstruktion um und an Stahlbetonstützen die in der Ebene der Wand liegen, inkl. Verstärkung und Befestigungsmittel.

Die Abrechnnung Stück bezieht sich auf die beidseitige Anpassung je Stütze.

Stütze: Stahlbeton
Abmessung: 240x240mm, 240x350 mm
Höhe: bis 3,60m
Menge: 4,000 St

**2.24 Zulage, Anarbeiten Unterzüge, STB**
Zulage für das Herstellen von Wandverläufen als Mehrkosten für das Anpassen der Unterkonstruktion und anarbeiten der Platten an querende Unterzüge.

Einschließlich aller erforderlichen Arbeiten zur Anpassung, wie Zuschneiden, Versetzen und Ausrichten der Profile, sowie erforderlicher Verstärkungen.

Die Abrechnnung "m" bezieht sich auf die Anpassung der Unterkonsturktion sowie der Platten.

Stütze: Stahlbeton
Abmessung: bis 350x500mm
Höhe: bis 3,60m
Menge: 30,000 m

**2.25 Zulage, Aufnahmeplatten unter Trapezblech (Dach)**
Feuchteunempfindliche Brandschutzplatten im Verlauf der Metallständerwände und gem. Planung (Teilfächen) direkt an der Trapezblecheindeckung liefern und in den Tiefsicken mit geeigenetem Befestigungsmitteln befestigen. Dies dient zur Aufnahme der Trockenbauwände und als vorbeugender Brandschutz. Vor Anbringen der Platten sind die Sicken mit Minerallewolle A1 - 1000° vollflächig auszufüllen.

Platten: > 2x125mm feuchteunempfindliche Brandschutzplatten
Anforderung: F30

Untergrund: Trapezprofil: 135.1
Blechdicke: 1,25 mm

Befestigungsmittel: Inox
Auskragung je seite: bis zu 1,00m
Menge: 140,000 m²

*Hinweis: Magnetwände in Klassenräumen*

**2.26 Wandflächen mit Sonderfunktion Q3**
Liefern und herstellen einer flächenbündigen, überarbeitbaren Wandfläche in Qberflächenqualität Q3, Wände vollflächig, unabhängig von Teilbereichen mit Sonderfunktionen,
inkl. aller erforderlichen Nebenarbeiten.

Höhe: bis 3,50m

Oberflächenqualität:
Spachtelung mindestens Q3
Oberfläche glatt, streichfertig hergestellt
Spachtelarbeiten inkl. Zwischenschliff

Hinweis:
Die Oberflächenqualität ist über die gesamte Wandfläche
einheitlich auszuführen. Übergänge zwischen Teilflächen sind
unsichtbar herzustellen.
Menge: 345,000 m²

**2.27 Magnetwand Trockenbau herstellen**
Liefern und herstellen einer flächenbündigen Magnetwand im Trockenbausystem, bestehend aus:

Untergrund: vorhandene Trockenbauwand (mehrlagige Beplankung) Aufbringen von magnetischen Metallplatten vollflächig oder in Teilbereichen gemäß Planung.
Befestigung der Magnetplatten gemäß Herstellervorgaben kleben und verschrauben inkl. Überarbeitung mit geeigneter Spachteltechnik,

Oberflächenqualität:
Spachtelung mindestens Q3
Oberfläche glatt, streichfertig hergestellt
Spachtelarbeiten inkl. Zwischenschliff

Abmessung:
Einbauhöhe UK-Metallplatte: ca. 1,00m
Höhe: ca. 1,00 m
Länge: entsprechend Raumlänge / Wandlänge
Einbau bereichsweise gemäß Planung

Technische Anforderungen:
gleichmäßige Magnetwirkung über die Fläche
keine sichtbaren Übergänge / Plattenstöße
Schichtdicken so ausführen, dass Magnetfunktion erhalten bleibt Ausführung gemäß Herstellerrichtlinien.

Leistungsumfang:
Lieferung aller Materialien
Zuschnitt und Montage der Magnetelemente
Menge: 98,000 m²

### Titel 4 Öffnungen Trennwand/Vorsatzschale/Schacht

*Hinweis: Öffnungen*

**4.1 Zulage, Türöffnung erstellen in Einfach-Konstruktion**
Zulage für vorbeschriebene Einfach-Metallständerkonstruktion als Mehrkosten für das Anlegen von Türöffnungen inkl. Verstärkungsprofilen seitlich und oben in der Konstruktion, Befestigungsmittel und Anarbeiten der Beplankung jeglicher Art.

Wandstärke: bis 175mm
Türöffnungen: bis 1010x2260mm

Türnummer:
T0.25,T0.28,T0.28-A,T0.35,T0.36
T1.18, T1.19, T1.20, T1.21,T1.15,T1.16,T1.17
Menge: 20,000 St

**4.2 Zulage, Türöffnung erstellen in Doppel-Konstruktion**
Zulage für vorbeschriebene Doppel-Metallständerkonstruktion inkl. Verlaschung als Mehrkosten für das Anlegen von Türöffnungen inkl. Verstärkungsprofilen seitlich und oben in der Konstruktion, Befestigungsmittel und Anarbeiten der Beplankung jeglicher Art.

Wandstärke: bis 350mm
Türöffnungen: ca. 1010x2260mm

Türnummer:
T0.19, T0.23,T0.34,T0.37
T1.04, T1.02, T1.05, T1.10, T1.12, T1.14, T1.23
Menge: 17,000 St

**4.3 Zulage, Fensteröffnung erstellen in Einfach-Konstruktion**
*** Bezugsbeschreibung
Zulage für vorbeschriebene Einfach-Metallständerkonstruktion als Mehrkosten für das Anlegen von Fensteröffnungen inkl. Brüstung, Verstärkungsprofilen seitlich und oben in der Konstruktion, Befestigungsmittel und Anarbeiten der Beplankung jeglicher Art.

Wandstärke: bis 175mm
Türöffnungen: ca. 750x1500mm

Einbauort:

Erdgeschoss
0-32 Küche
Menge: 1,000 St

**4.4 Zulage, Fensteröffnung erstellen in Einfach-Konstruktion, Klassen**
*** wie Position 4.3
Öffnungen bis ca. 2260x1885mm in Einfach-Konstruktionen
Wandstärke bis 175mm

Fensternr.:
F1.02, F1.03, F1.04, F1.06, F.1.07
Menge: 8,000 St

**4.5 Zulage, Fensteröffnung erstellen in Doppel-Konstruktion**
*** wie Position 4.3
Öffnungen bis ca. 2260x1885mm in Doppel-Konstruktionen

Wandstärke: bis 350mm
Menge: 4,000 St

**4.6 Zulage, Erstellen aufgesetzte Schiebetür**
Zulage für vorbeschriebene Wände als Mehrkosten für das Anlegen von Verstärkungsprofilen seitlich und oben in Metallständerkonstruktion, Befestigungsmittel und Anarbeiten der Beplankung jegliches Material für eine aufgesetzte Schiebetür.

Wandstärke: bis 125mm
Türgröße: 1,01x2,26m

Türnummer:
T1.16
Menge: 1,000 St

**4.7 Wandöffnungen <0,20m²**
Öffnungen in vorbeschrieben Wänden, Vorsatzschalen erstellen ohne Brandschutzanforderung inkl. Ausfüllen mit Mineralischerdämmung A1 nach Freigabe TGA.

Abmessung bis kleiner 0,20m²
Menge: 120,000 St

**4.8 Wandöffnungen <0,40m²**
Öffnungen in vorbeschrieben Wänden, Vorsatzschalen erstellen ohne Brandschutzanforderung inkl. Ausfüllen mit Mineralischerdämmung A1 nach Freigabe TGA.

Abmessung 0,21m² bis 0,40m²
Menge: 40,000 St

**4.9 Zulage Herstellen von Öffnungen bis 0,3qm, Zementplatten**
Zulage zu den vorbeschriebenen (Zementplatten) Montagewänden und Wandvorsatzschalen für das Herstellen von Aussparungen. Nach der bauseitigen Montage der Installationen bzw. Einbauten inkl. Beiarbeiten.

Größe bis 0,3 m2
für runde und rechteckige Durchführung.
Menge: 64,000 St

**4.10 Zulage Herstellen von Öffnungen bis 0,5qm, Zementplatten**
Zulage zu den vorbeschriebenen (Zementplatten) Montagewänden und Wandvorsatzschalen für das Herstellen von Aussparungen. Nach der bauseitigen Montage der Installationen bzw. Einbauten inkl. Beiarbeiten.

Größe bis 0,5 m2
für runde und rechteckige Durchführung.
Menge: 43,000 St

**4.11 Zulage Herstellen von Öffnungen bis 0,3 qm, GKH2**
Zulage zu den vorbeschriebenen (Gipskarton) Montagewänden und Wandvorsatzschalen für das Herstellen von Aussparungen. Nach der bauseitigen Montage der Installationen bzw. Einbauten wieder Beiarbeiten.

für runde und rechteckige Durchführung.
Größe bis 0,3 m2.
Menge: 130,000 St

**4.12 Zulage Herstellen von Öffnungen bis 0,5 qm, GKH2**
Zulage zu den vorbeschriebenen (Gipskarton) Montagewänden und Wandvorsatzschalen für das Herstellen von Aussparungen. Nach der bauseitigen Montage der Installationen bzw. Einbauten wieder Beiarbeiten.

für runde und rechteckige Durchführung.
Größe von 0,31 bis 0,5 m2.
Menge: 80,000 St

**4.13 Revisionsklappe 400x400**
Wandrevisionsklappe 500x500 für Wände,
incl. Auswechslung, vorgerichtet für den Einbau beplankte Konstruktionen, liefern und einbauen, als Standardausführung, mit flächenbündig eingeklebter GK 12,5 mm,

Abmessung (lichter Durchgang): 400 x 400 mm,
Sicherung des Innendeckels durch selbst justierende
Fangarme, mit in die Rahmenecken integrierten, nicht sichtbarem Verschluss- und Scharniersystem.
Menge: 10,000 St

**4.14 Revisionsklappe 300x300**
Wandrevisionsklappe 500x500 für Wände,
incl. Auswechslung, vorgerichtet für den Einbau beplankte Konstruktionen, liefern und einbauen, als Standardausführung, mit flächenbündig eingeklebter GK 12,5 mm,

Abmessung (lichter Durchgang): 300 x 300 mm,
Sicherung des Innendeckels durch selbst justierende
Fangarme, mit in die Rahmenecken integrierten, nicht sichtbarem Verschluss- und Scharniersystem.
Menge: 30,000 St

**4.15 Zulage erneute Öffnen von fertigen Flächen**
Zulage für das erneute Öffnen und fachgerechte Wiederherstellen von fertigen Trockenbauwandflächen

Partielles Öffnen bereits fertiggestellter Trockenbauwandflächen
Öffnungsgröße: bis 0,50 m² je Einzelstelle
Schonende Herstellung der Öffnung unter Berücksichtigung angrenzender Bauteile.

Fachgerechtes Schließen der geöffneten Wandfläche
Ergänzung bzw. Anpassung der Unterkonstruktion (sofern erforderlich)
Einbau passgenauer Beplankung entsprechend dem Bestandssystem
Lagenweise Ausführung analog zur vorhandenen Konstruktion

Oberflächenbearbeitung:
Verspachtelung der Anschlussbereiche
Schleifen der gespachtelten Flächen
Herstellung der Oberfläche mindestens in Qualitätsstufe Q2 (sofern im LV keine höhere Qualität gefordert ist)
Oberfläche so herstellen, dass keine sichtbaren Übergänge zur Bestandsfläche erkennbar sind

Besondere Anforderungen:
Anpassung an vorhandene Oberflächenstruktur und Ebenheit
Staubarme Ausführung und Schutz angrenzender Bereiche
Berücksichtigung vorhandener Installationen
Menge: 30,000 m²

### Titel 5 Schächte

**5.1 Abkofferung, RW-Leitung, 3-seitig**
Nichttragende 3-seitige Schachtwand ohne brandschutztechnische Anforderung.

Ausführung als Metallständerkonstruktion freistehend, mit beidseitiger Beplankung und Dämmung liefern und fachgerecht einbauen einschließlich aller Befestigungs- und Verbindungsmittel.

Zweck: Installationsebene TGA
Ausführung gemäß allgemeiner bauaufsichtlicher Zulassung bzw. Systemprüfung des Herstellers.

Profil: 75mm
Korrosionsklasse: C2
Dämmung: A1

Decke: Stahlbeton
Boden: Stahlbeton
Wände: Stahlbeton, Mauerwerk KS, Trockenbauwände

Beplankung: 2-seitig, je seite 2x12,5mm, GKH2

Oberfläche: Q2 verspachtelt
Einbaubereich: 2

Schachttiefe: bis 300mm (gesamt)
Schachtbreite: bis 1000mm (gesamt)
Gesamthöhe: bis ca. 3,60m, OKRD bis UKRD

Abrechnung nach sichtbarer Bekleidungsfläch

Einbauort: gemäß Planung
Erdgeschoss, 1.Obergeschoss, 2.Obergeschoss
Menge: 14,000 m²

**5.2 Abkofferung, RW-Leitung, 2-seitig**
Nichttragende 2-seitige Schachtwand ohne brandschutztechnische Anforderung.

Ausführung als Metallständerkonstruktion freistehend, mit beidseitiger Beplankung und Dämmung liefern und fachgerecht einbauen einschließlich aller Befestigungs- und Verbindungsmittel.

Zweck: Installationsebene TGA
Ausführung gemäß allgemeiner bauaufsichtlicher Zulassung bzw. Systemprüfung des Herstellers.

Profil: 75mm
Korrosionsklasse: C2
Dämmung: A1

Decke: Stahlbeton
Boden: Stahlbeton
Wände: Stahlbeton, Mauerwerk KS, Trockenbauwände

Beplankung: 2-seitig, je seite 2x12,5mm, GKH2

Oberfläche: Q2 verspachtelt
Einbaubereich: 2

Schachttiefe: bis 300mm (gesamt)
Schachtbreite: bis 350mm (gesamt)
Gesamthöhe: bis ca. 3,60m, OKRD bis UKRD

Abrechnung nach sichtbarer Bekleidungsfläch

Einbauort: gemäß Planung
Erdgeschoss, 1.Obergeschoss, 2.Obergeschoss
Menge: 40,000 m²

### Titel 6 Trennwände Sanitärräume

**6.1 WC-Kabinen, raumhoch, Holzfaser 6 Kabinen**
*** Bezugsbeschreibung
Lieferung einer raumhohen WC-Kabine

In dieser Position bezieht sich die Menge 1 Stück auf ein vollständige System wie folgt:

Kabinenanzahl: 6 Kabinen flächenbündig inkl. Türen
Abmessung gesamt: ca. lxbxh ǀ ca.5,58m x1,60m x 3,00m
Abstand OKRF: 0,15m
Abmessung Kabine: ca. lxbxh ǀ 1,60m x 0,90m x 3,00m

Ecken:  1 x 90°
Befestigung Wand: Mauerwerk mit Fliesen / Vorsatzschale (Trockenbau mit Fliesen
Bodenaufbau:  Bodenfliesen,
  Estrich Fußbodenheizung
Abmessung Tür:
Türöffnung: bxh min.0,70m x 2,10 im Lichten
Aufschlagrichtung: 6 x DIN L / R nach außen
RAL: nach Bemusterung Standardfarbkarte des Herstellers
und Freigabe seitens AG

Konstruktion:
Trennwand aus ca. 36 mm verwindungssteifer HPL Sandwichkonstruktion. Innenliegender Aluminiumrahmen aus stabilen Mehrkammerprofilen, Oberfläche eloxiert E6/EV1.
Der Rahmen bildet den äußeren Rahmenabschluss des Sandwichelements. Die senkrechten Kanten der Elemente (Türen und Seitenteile) bestehen aus einem gefälzten, den Türfalz bildenden Aluminiumprofil, bündig in der Wandebene liegend. Beidseitige Deckschicht aus 3 mm starker Platte. Die Vollkernplatten sind zur Fixierung in die Aluminiumrahmen
eingenutet. Elementfüllung, FCKW-H-frei im statischen Verbund mit glattflächigen Aluminiumprofilen. Über der Vorderfront verläuft zur Stabilisierung ein Aluminium-U-Profil 42 x 32 mm oder Standardlieferung des gemäß Hersteller.
Die Konstruktion ist wasserbeständig, fäulnissicher, kratz-, bruch- und stoßfest.
Alle sichtbaren Kanten sind im Radius von 2 mm abgerundet.
Zur Sicherstellung der Stabilität, werden grundsätzlich keine stirnseitigen Verschraubungen verwendet.

Türen: 36 mm starke HPL-Sandwichkonstruktion stumpf einschlagend. Alle Kanten umfräst, die Ecken im Radius von 2 mm abgerundet. Durchlaufende Dämpfungsgummis im Anschlagprofil zur Geräuschdämpfung integriert. Die Türen sind mit einem Sicherheits- Fingerklemmschutz an der Bandseite zu bestücken.

Farben: Wand-, Türen Standardlieferung des Herstellers

Profile: Aluminium. Verwindungssteife Profile in eckiger Ausführung mit Wandanschluß- rosette über der Türfront. Stabilisator steht durch Verschraubung in statischem Verbund mit den glattflächigen Band-und Tür- anschlagprofilen.
Kammer-Türanschlagprofile sind verdrehsicher und kraftschlüssig mit dem Stabilisator verbunden. Unterer Abschluß der Band- und Tür- anschlagsprofile mit Aluminiumplatte unfallsicher abgedeckt.

Füße: Es wird keine Fußkonsturktion vorgesehen, die Elemente werden mittels ca. 5cm hohen Alu-Rahmen direkt auf OKFF gesetzt und mittels abdichtenden Befestigungsmittel zu befestigen. Aus Stabilitätsgründen sind gesteckte Verbindungen und Hohlrohre zu vermeiden. Für die wesentlichen Konstruktionsdetails sind ausschließlich Edelstahlteile zu verwenden.

Beschläge: 3- Bänder je Tür, Sicherstellung einer unbeabsichtigtes Aushängen der Tür. Die Bandbefestigung in den HPL-Türen muss materialgerecht in der Fläche der Türe erfolgen, um ein Spalten der Platte zu vermeiden. Verschraubung in den Profilen erfolgt mittels Edelstahl- Schrauben, Nietenverbindungen sind nicht gewünscht. Je Tür ist ein Band mit eingebauter Feder zum Selbstschließen oder Selbstöffnen der Tür einzubauen.
Ausführung der Bandachse aus Edelstahl und der Feder aus nichtrostendem Stahl. Die Band- oberfläche aus Aluminium .
Leicht austauschbares, kunststofffreies Ein-Riegel-Schloss, nicht brennbarem Riegel.
Türdrücker aus Aluminium
Die Verriegelung der Kabine muss auf durch eine farbliche Kennzeichnung ersichtlich sein.

Standardzubehör: Türpuffer, das Material des Zubehörs entspricht dem der Türgriffe.

Lieferung und Montage einschließlich aller Befestigungs- und Verbindungsmittel.

Profile zur Verstärkung und Aussteifung sind mit einzukalkulieren

Die Konstruktion muss zur Sicherstellung einer hohen Stabilität TÜV-geprüft sein. Zum Nachweis der Sicherheit ist eine zusätzliche GS-Prüfung vorzuweisen.

Einbauort: Erdgeschoss
Menge: 1,000 St

**6.2 WC-Kabinen, raumhoch, Holzfaser, 2 Kabinen**
*** wie Position 6.1
Lieferung einer raumhohen WC-Kabine inkl. Eckausbildung

In dieser Position bezieht sich die Menge 1 Stück auf das vollständige System wie folgt:

Kabinenanzahl: 2 Kabinen flächenbündig inkl. Türen
Abmessung gesamt: ca. lxbxh ǀ ca.1,90mm x1,60m x 3,00m
Abstand OKRF: 0,15m
Abmessung Kabine: ca. lxbxh ǀ 1,60m x 0,90m x 3,00m

Einbauort: 0-19 WC Mädchen
Menge: 2,000 St

**6.3 WC-Kabinen, raumhoch, Holzfaser, 4 Kabinen**
*** wie Position 6.1
Lieferung einer raumhohen WC-Kabine

In dieser Position bezieht sich die Menge 1 Stück auf das vollständige System wie folgt:

Kabinenanzahl: 4 Kabinen flächenbündig inkl. Türen
Abmessung gesamt: ca. lxbxh ǀ ca.3,94m x1,60m x 3,00m
Abstand OKRF: 0,15m
Abmessung Kabine: ca. lxbxh ǀ 1,60m x 0,90m x 3,00m

Einbauort:
0-05 WC Jungen
Menge: 1,000 St

**6.4 WC-Kabinen, raumhoch, Holzfaser, 4 Kabinen, Lehrer**
*** wie Position 6.1
Lieferung einer raumhohen WC-Kabine

In dieser Position bezieht sich die Menge 1 Stück auf das vollständige System wie folgt:

Kabinenanzahl: 4 Kabinen flächenbündig inkl. Türen
Abmessung gesamt: ca. lxbxh ǀ ca.3,40m x1,60m x 3,00m
Abstand OKRF: 0,15m
Abmessung Kabine: ca. lxbxh ǀ 1,60m x 0,85m x 3,00m

Einbauort: Lehrer WC´s
Menge: 4,000 St

**6.5 Schamwand im System**
*** wie Position 6.1
Als Ausführung Schamwand im System der zuvor beschriebenen WC-Trennwand.

Befestigung: Vorsatzschalen, Trockenbau
Plattenhalter: Aluminium
Abmessung: H x T x B: 900mm x 435mm x 13mm
RAL: nach Bemusterung Standardfarbkarte des Herstellers
und Freigabe seitens AG

Alle Kanten gefräst, die Ecken sind im Radius von min 2 cm abgerundet.

Lieferung und Montage einschließlich aller Befestigungs- und Verbindungsmittel.

Profile zur Verstärkung und Aussteifung sind mit einzukalkulieren

Die Konstruktion muss zur Sicherstellung einer hohen Stabilität TÜV-geprüft sein. Zum Nachweis der Sicherheit ist eine zusätzliche GS-Prüfung vorzuweisen.
Menge: 8,000 St

### Titel 7 Akustikdecken/ -Wände

*Hinweis: Hinweis*
Das Angebotenesystem muss mindestens folgende Eigenschaften umfassen.
Die Eigenschaften sind durch geeignete Unterlagen nachzuweisen und bereits mit der Angebotsabgabe vorzulegen.

- Akustische Eigenschaften, einschließlich des Nachweises der akustischen Wirksamkeit
- Brandschutzklassifizierung
- Materialeigenschaften (z.B. Zusammensetzung, Emissionen, Beständigkeit)
- Revisionsfähigkeit (Die gesamte Deckenkonstruktion ist vollständig revisionsfähig (revisionsierbar) auszubilden.)

Zusätzlich gelten folgende Anforderungen:
- Die Mineralwolle ist direkt auf die Akustikplatten aufzukleben, sodass eine einfache Demontage und Wiederherstellung im Zuge von Revisionsarbeiten gewährleistet bleibt.
- Sämtliche Zwischenbereiche sind vollständig mit Dämmstoff auszufüllen, um eine gleichmäßige akustische und brandschutztechnische Wirkung sicherzustellen.

Sollte die vorgenannte Ausführung aufgrund herstellerspezifischer Systemgegebenheiten nicht möglich sein, ist vor Ausführung eine Abstimmung mit der Bauleitung bzw. Fachplanung über die erforderliche alternative Ausführung vor Ort zu treffen.

In den folgenden Positionen sind sämtliche zur vollständigen und funktionsgerechten Ausführung erforderlichen Leistungen des Auftragnehmers einzurechnen, insbesondere:

- Lieferung und fachgerechte Montage der Unterkonstruktion
- Herstellung der Abhängung einschließlich aller erforderlichen Befestigungsmittel
- vollständige Randausbildungen entsprechend den baulichen Gegebenheiten
- sichtbare Befestigung der Akustikplatten gemäß Systemvorgaben
- sämtliche Anpassungen, Zuschnitte und Passarbeiten an Einbauten, Anschlüssen und Geometrien
- Ausführung aller erforderlichen Nebenleistungen, auch wenn diese nicht gesondert aufgeführt sind
- Lieferung, Transport, Einbringung und Verteilung aller Materialien
- fachgerechte Entsorgung von Verpackungsmaterialien und anfallenden Reststoffen

**7.1 Akustikplattendecke, abgehängt, Holzwolleleichtbauplatten, bis 3,10m**
*** Bezugsbeschreibung
Akustikdecke aus zementgebundenen Holzwolleleichtbauplatten mit Akustikauflage, als abgehängte Decke, inkl. Unterkonstruktion und sichtbare Befestigung.

Unterkonstruktion:
Abgehängte Metallunterkonstruktion aus verzinkten Stahlprofilen (CD-System), Ausführung als Kreuzrasterkonstruktion mit Trag- und Querprofilen

Abhängung von der Stahlbetondecke mittels zugelassener Noniusabhänger oder gleichwertiger Abhängesysteme, höhenjustierbar und kraftschlüssig befestigt.

Befestigungsuntergrund: STB - Decke
Einbauhöhe: bis ca. 3,10 m von OKFF bis UKFD

Abhängungslänge: ca. 25 cm bis 60cm bis UKFD
Profile: min. 60mm
Randprofile: min. 28mm

Bekleidung: Holzwolleleichtbauplatten
Plattendicke: 25 mm
Struktur: Fein
Farbe: Natur hell
Montage: Sichtbar (Farbe in Anlehnung Natur hell)
Kantenausbildung: 5 mm Fase
Abmessung: 1250mm x 625mm
Ausführung: Ballwurfsicher
Brandverhalten; A2 -s1,d0 (EN 13501-1:2018)
Akustikauflage: αw bis zu 1,00

Einbauort: gemäß Planung
Erdgeschoss, 1.Obergeschoss, 2.Obergeschoss
Menge: 2850,000 m²

**7.2 Akustikplattendecke, abgehängt, Holzwolleleichtbauplatten bis 3,40m**
*** wie Position 7.1
Befestigungsuntergrund: STB - Decke
Einbauhöhe: bis ca. 3,40 m von OKFF bis UKFD

Abhängungslänge: ca. 20 cm bis UKFD
Menge: 400,000 m²

**7.3 Akustikplattendecke, vertikaler Abschluss**
*** wie Position 7.1
Akustikdecke aus zementgebundenen Holzwolleleichtbauplatten, als vertikaler Abschluss der Decke, inkl. Unterkonstruktion, Verstärkungen und Befestigung liefern und montieren.

Höhe bis 60cm

Einbauort: Übergang Akustikdecke zur Sichtbetondecke, z.B. Flure
Menge: 60,000 m

**7.4 Akustikplattendecke, Holzwolleleichtbauplatten, Treppenhäuser**
*** wie Position 7.1
Abnahmefertige Akustikdecke aus zementgebundenen Holzwolleleichtbauplatten, unterseite der Treppenläufe und Podeste liefern und anbringen.

Ausführung gemäß Herstellervorgaben inkl. Unterkonstruktion, Ausgleichen von Toleranzen, Zuschnitt etc.

Einbauhöhe: bis ca. 3,20m
Einbauort: Treppenhäuser
Abstand: bis 150mm
Menge: 40,000 m²

**7.5 Akustikplattendecke, Holzwolleleichtbauplatten, Treppenläufe**
*** wie Position 7.1
Abnahmefertige Akustikdecke aus zementgebundenen Holzwolleleichtbauplatten, unterseite der Treppenläufe direkt aufgebracht geklebt oder gedübelt

Einbauhöhe: bis ca. 3,20m
Einbauort: Treppenhäuser
Menge: 40,000 m²

**7.6 Abschlussprofil, Akustikplatten**
Abschlussprofil / Winkel als Anschluss an Wänden oder bauseitigen Einbauten wie z.B. Linienbeleuchtung liefern und fachgerecht einbauen.

Abmessung LxBxT (mm): 3050x24x19
Materialstärke (mm): 0,5
Material: Aluprofile
Farbe Sichtseite: Weiß bzw. Standardlieferung nach Freigabe Bauherr und Planer

Die Wandanschlüsse sind in Direktmontage mit bauaufsichtlich zugelassenen Befestigungsteilen anzubringen. In den Ecken sind die Profile sauber auf Gehrung zu stoßen.
Menge: 1150,000 m

**7.7 Zulage Herstellen von Öffnungen, Einbauten**
Zulage zu den vorbeschriebenen Plattendecke für das Herstellen von Aussparungen inkl. Plattenverstärkung und Profilverstärkung für die Aufnahme von Deckeneinbau-, Lüftungsauslässe etc.

Abmessung der Beleuchtung: DN 68 bis DN 310mm
Kabelauslass: 20mm

für runde und rechteckige Durchführung.
Menge: 80,000 St

**7.8 Zul. Verstärkung Universaltraverse, Anbauten**
Verstärkung in der Abhangdecke für Anbauten.
Montage der Universaltraverse inkl. Anpassung der
UK für die Verstärkung.

Bewegungsmeldern, Sicherheitsbeleuchtung, Deckenanbau-, Deckenhängeleuchten, Beamer

23 mm Mehrschichtholzplatte mit verzinkten
Stahlblechprofilen

Abmessung der Anbauten: DN 68 bis DN 682mm
Kabelauslass: 20mm

für runde und rechteckige Durchführung.
Für Punktlasten bis 0,75 kN
Menge: 110,000 St

**7.9 Zul. Befestigung an Trapezblech**
Zul. Abhangdecken, an Trapezblechdach befestigen.

Diese Position beinhaltet ausschließlich den Mehraufwand sowie die benötigten Befstigungsmittel für das Anbringen der vorbenannten Decken an das Trapezblech anstelle Stahlbeton.

Einbauort: 2.Obergeschoss gemäß Planung
Menge: 980,000 m²

*Hinweis: Wandabsorber*

**7.10 Akustikplattenwände, Holzwolleleichtbauplatten**
*** wie Position 7.1
Ausbildung als Wandabsorber in Teilflächen.

Einbauhöhe: bis 3,00m
Wandabstand: 50mm Hohlraum

Einbauort: Lehrerzimmer
Menge: 20,000 m²

**7.11 Abschlussprofil, Akustikplatten, Wand**
Abschlussprofil / Winkel als Anschluss an Übergängen oder liefern und fachgerecht einbauen.

Abmessung LxBxT (mm): 75x19
Materialstärke (mm): 0,5
Material: Aluprofile
Farbe Sichtseite: Weiß bzw. Standardlieferung nach Freigabe Bauherr und Planer

Die Wandanschlüsse sind in Direktmontage mit bauaufsichtlich zugelassenen Befestigungsteilen anzubringen. In den Ecken sind die Profile sauber auf Gehrung zu stoßen.
Menge: 30,000 m

**7.12 Zul. Beplankung nachträglich**
Zul.Position: Mehrpreis für nachträgliches oder verzögertes Fertigstellen von Deckenflächen (Beplankungen, Dämmung, Ergänzung UK) etc.

Zeitversetztes Fertigstellen von Trenn- und Montagewände Vorsatzschalen, soweit die Leistung nicht im Zuge der Trockenbauarbeiten kontinuierlich ebracht werden konnte.

Ablauf: - Stellen der Metallständerwände und Vorbereitung für die Einbauten TGA in der UK.
- Nach Freigabe der TGA die Trockenbauflächen fertigstellen

Bauteil  : Metallständerwand / Vorsatzschale

Hinweis: Diese Position kommt nur auf ausdrückliche Anweisung der Bauleitung zur Ausführung kommen.
Menge: 2500,000 m²

### Titel 8 Hygenedecke

**8.1 Mineralfaser-Rasterdecke, Hygienedecke, Küche**
Abnahmefertige Mineralfaser-Rasterdecke,Hygienedecke inkl. Wandprofil, L-Winkel als Wandanschluss.

Einsatz: Hygienedecke System S 3
Deckenplatten LxB (mm): 1250x625

Technische Daten:
Mineralplatten nach DIN EN 13964 und DIN 18177
Verwendbarkeitsnachweis gemäß EU-Bau PVO:
CE-Kennzeichen und Leistungserklärung (DoP)
Luftdurchlässigkeitsklasse: PM 1
Formaldehydklasse: FH 1
Abgabe VOC: TVOC 1
Farbe: weiß, endbehandelt
Lichtreflexionsgrad: ca. 86 (ISO 7724-2, ISO 7724-3)
Baustoffklasse: A2-s3,d0 nach DIN EN 13501-1
Kante: 3, ringsum scharfkantig
Plattenstärke: 15 mm
Schallabsorption:
Alpha w = 0,15, Absorptionsklasse E (EN ISO 11654)
NRC = 0,15 (ASTM E 1264)
Schall-Längsdämmung: Dn,f,w = 35 - 49 dB (EN ISO 10848)
Feuchtigkeitsbeständigkeit: bis 95% RH

Stahlblechprofile, verzinkt, Sichtseite matt weiß.
Sichtflächen höhengleich, kein Auflegen der Profile.

Rohdecke: STB - Decke

UK-Rohdecke bis Rückseite Platte:
Abhängehöhe (mm): bis 750mm

OKF-Fußboden bis UK-Unterdecke:
Einbauhöhe (mm): ca. bis 3000mm

Im Randbereich angeordnete Verbindungsprofile sind
mit Verbindungswinkeln gegen Verschieben zu sichern.

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Ausschnitt: Deckenspiegel

In die beschriebene Position ist eine fertige Rasterdecke je m² anzubieten inkl. sämtlicher Schnitte, Verschnitt, Passplatten gemäß Planung.
Menge: 36,000 m²

**8.2 Verstärkung für Beleuchtung**
Verstärkungen in der Rasterdecke für die Aufnahme von Einbauten.

Abmessung: bis 400x1250
Menge: 7,000 St

### Titel 10 GK-Decken

**10.1 Abgehangdecke, GKH2, glatt, Q2**
*** Bezugsbeschreibung
GKH2 Abhangdecke/-Deckenbekleidung, Metall-Unterkonsturktion, Abhängern inkl. Dämmung, Wandanschluss und Eckschutzprofilen in Teilbereichen der Decke liefern und montieren.

Einbauhöhe: bis ca. 3,00 m von OKFF bis UKFD

Korrosionsklasse Profile: C-2
Brandschutz: ohne
Dämmung: Mineralwolle A1 40mm
Untergrund: Stahlbetondecke
Abhanghöhe: bis 80cm
Beplankung: GKH2 1x 12,5mm
Oberfläche: Q2 verspachtelt
Richtfabrik: Knauf D112 o. vglb.
Akustikauflage: αw bis 0,90 gemäß Planung
Menge: 35,000 m²

**10.2 Abgehangdecke, GKH2, glatt, Q2**
*** wie Position 10.1
als vertikaler Abschluss der Decke, inkl. Unterkonstruktion, Verstärkungen und Befestigung liefern und montieren.

Höhe bis 60cm

Einbauort: Lernzonen
Menge: 60,000 m

**10.3 Zulage Herstellen von Öffnungen**
Zulage zu den vorbeschriebenen Plattendecke für das Herstellen von Aussparungen inkl. Plattenverstärkung und Profilverstärkung für die Aufnahme von Bewegungsmeldern, Sicherheitsbeleuchtung, Deckeneinbau-, Deckenanbau-,Deckenhängeleuchten, Lüftungsauslässe etc.

Abmessung der Beleuchtung: DN 68 bis DN 682mm
Kabelauslass: 20mm

für runde und rechteckige Durchführung.
Menge: 5,000 St

**10.4 Revisionsklappe 500x500,**
Deckenrevisionsklappe 500x500 für vorbeschriebene Decken inkl. Auswechslung, vorgerichtet für den Einbau in 12,5 mm (GKH2) dick beplankte Konstruktionen sowie allen notwendigen Nebenarbeiten und Züberhörteilen liefern und einbauen.

Abmessung (lichter Durchgang): ca. 500 x 500 mm,
Sicherung des Innendeckels durch selbst justierende
Fangarme, mit in die Rahmenecken integrierten, nicht sichtbarem Verschluss- und Scharniersystem, Anschlag nach Wahl AG, Farbe weiß
Menge: 4,000 St

**10.5 Akustikdecke aus gelochten Gipsplatten, als abgehängte Decke**
Akustikdecke aus gelochten Gipsplatten, als abgehängte Decke (Deckensegel), inkl. Unterkonstruktion.
Abschlussprofilen in gesonderter Position.

Deckensegel Abmessung: 3600x5760mm

Unterkonstuktion, verdeckt aus einem Tragerost aus verzinkten Stahlprofilen als systemgerechte Abhängung von
der STB - Decke.
Beplankung mit Gipskartonbauplatten, gelocht, Ränder scharfkantig.

Befestigungsuntergrund:  STB - Decke
Unterkonstruktion:  Metallprofile CD 60/27/06, UD 28/27/06
Abhanghöhe:  bis 200mm
Bekleidung gem. EN520:  Gipsplatte Typ A
Plattendicke:  1 x 12,5 mm
Ausführung:  gelocht
Lochbild:  Streulochung 12/25 R
Dämmung:  20 mm Mineralwolle
Einbauhöhe:  bis 3,50 m
Oberflächenausbildung:  Standardverspachtelung Q2
Kantenausbildung:  scharfkantig geschnitten
Akustikauflage: αw bis 0,90 gemäß Planung

Einbauort: Lehrerzimmer
Menge: 110,000 m²

*Hinweis: Sonstiges*

**10.6 Zulage Herstellen von Öffnungen bis 0, 1 qm**
Zulage zu den vorbeschriebenen Plattendecke für das Herstellen von Aussparungen. Nach der bauseitigen Montage der Installationen bzw. Einbauten wieder beiarbeiten.

Größe bis 0,1 m2
für runde und rechteckige Durchführung.
Menge: 30,000 St

**10.7 Zulage Herstellen von Öffnungen 0,1 bis 0,3 qm**
Zulage zu den vorbeschriebenen Plattendecke für das Herstellen von Aussparungen. Nach der bauseitigen Montage der Installationen bzw. Einbauten wieder beiarbeiten.

für runde und rechteckige Durchführung.
Größe über 0,1 m2 bis 0,3 m2.
Menge: 10,000 St

**10.8 Aussparung/Verstärkung für Beleuchtung**
Längen orientierte Aussparung für eine eingelassende Beleuchtung inkl. Verstärkungsprofile, Anpassung der gelochten Decke und Spachtelarbeiten liefern und erstellen.
Menge: 72,000 m

**10.9 Abschlussprofile**
Abschlusswinkel, eingespachtelter Winkel inkl. Rückkantung Zuschnitt, Verschnitt. In den Ecken sind die Profile sauber auf Gehrung zu stoßen.

Abmessung BxT (mm): 35x20
Materialstärke (mm): 0,5

Konstruktionskurzbeschreibung
Aluprofile, verzinkt, Sichtseite weiß

Montagekurzbeschreibung:
Wandanschlüsse liefern und fachgerecht nach Herstellervorschrift
Menge: 95,000 m

**10.10 Zul. Beplankung nachträglich**
Zul.Position: Mehrpreis für nachträgliches oder verzögertes Fertigstellen von Deckenflächen (Beplankungen, Dämmung, Ergänzung UK) etc.

Zeitversetztes Fertigstellen von Trenn- und Montagewände Vorsatzschalen, soweit die Leistung nicht im Zuge der Trockenbauarbeiten kontinuierlich ebracht werden konnte.

Ablauf: - Stellen der Metallständerwände und Vorbereitung für die Einbauten TGA in der UK.
- Nach Freigabe der TGA die Trockenbauflächen fertigstellen

Bauteil  : Metallständerwand / Vorsatzschale

Hinweis: Diese Position kommt nur auf ausdrückliche Anweisung der Bauleitung zur Ausführung kommen.
Menge: 150,000 m²

### Titel 50 Trockenbau mit Brandschutzanforderung

*Hinweis: Brandschutz*

**50.1 Trennwand, F90, d= bis 150mm, Q2**
Nichttragende innere Trennwand mit brandschutztechnischer Anforderung F90 mit mechanischer Beanspruchung herstellen.

Ausführung als Metallständerkonstruktion gemäß DIN 4103-1, freistehend, mit beidseitiger Beplankung und Dämmung Liefern und fachgerecht einbauen einschließlich aller Befestigungs- und Verbindungsmittel.

Zweck: Trennwand
Brandschutz: F30 / REI 30
Ausführung gemäß allgemeiner bauaufsichtlicher Zulassung bzw. Systemprüfung des Herstellers.
Schallschutz: Rw > 55 dB

Profil: 100mm
Korrosionsklasse: C2
Dämmung: Minerallwolle A1

Anschlüsse brandschutzgerecht und gemäß Systemvorgaben ausführen:
Decke: Stahlbeton
Boden: Stahlbeton
Wände: Kalksandstein, Stahlbeton

Beplankung: 2-seitig, je seite 2x12,5mm, Gipskartonplatten Typ DF nach DIN EN 520

Oberfläche: Q2 verspachtelt
Einbaubereich: 2

Tiefe: 150mm (gesamt)
Gesamthöhe: bis ca. 3,60m, OKRD bis UKRD

Einbauort:
0.17 Flur / 0.18 Klassenraum
0.17 Flur / 0.20 Klassenraum

1.10 Flur / 1.11 Klassenraum
1.10 Flur / 1.13 Klassenraum
Menge: 150,000 m²

**50.2 Zulage, Metallständerwand, Anschlussprofil, T-Anschluss**
Zulage für die Herstellung eines T Anschlusses, von vorbenannten Metallständerwänden In der Position ist die Verstärkung in der Unterkonstruktion sowie die Anarbeitung der Platten beidseitig je m einzukalkulieren.

Brandschutz: F90
Menge: 30,000 m

**50.3 Zulage, Erstellen Türöffnung**
Zulage für vorbeschriebene Wände als Mehrkosten für das Anlegen von Türöffnungen inkl. Verstärkungsprofilen seitlich und oben in Einfach-Metallständerkonstruktion, Befestigungsmittel und Anarbeiten der Beplankung.

Brandschutzqualität: F90
Wandstärke: bis 175mm
Türöffnungen: ca. 1010x2260mm
Menge: 7,000 St

**50.4 Schacht, 1-seitig, F90**
Nichttragende 1-seitige Schachtwand mit brandschutztechnischer Anforderung F-90.

Ausführung als Metallständerkonstruktion freistehend, mit einseitger Beplankung und Dämmung liefern und fachgerecht einbauen einschließlich aller Befestigungs- und Verbindungsmittel.

Zweck: Brandschutzanforderung F-90
Ausführung gemäß allgemeiner bauaufsichtlicher Zulassung bzw. Systemprüfung des Herstellers inkl. Anschlüsse.

Profil: 100mm
Korrosionsklasse: C2
Dämmung: A1

Decke: Stahlbeton
Boden: Stahlbeton
Wände: Stahlbeton, Kalksandstein

Beplankung: 1-seitig, 2x12,5mm Gipskartonplatten Typ DF nach DIN EN 520

Oberfläche: Q2 verspachtelt
Einbaubereich: 2

Schachtbreite: bis 2300mm (gesamt)
Gesamthöhe: bis ca. 3,60m, OKRD bis UKRD

Abrechnung nach sichtbarer Bekleidungsfläche
Menge: 30,000 m²

**50.5 Schacht, 2-seitig, F90**
Nichttragende 2-seitige Schachtwand mit brandschutztechnischer Anforderung F-90.

Ausführung als Metallständerkonstruktion freistehend, mit einseitger Beplankung und Dämmung Liefern und fachgerecht einbauen einschließlich aller Befestigungs- und Verbindungsmittel.

Zweck: Brandschutzanforderung F-90
Ausführung gemäß allgemeiner bauaufsichtlicher Zulassung bzw. Systemprüfung des Herstellers inkl. Anschlüsse.

Profil: 100mm
Korrosionsklasse: C2
Dämmung: A1

Decke: Stahlbeton
Boden: Stahlbeton
Wände: Kalksandstein, Trockenbauwand F90

Beplankung: 1-seitig, 2x12,5mm Gipskartonplatten Typ DF nach DIN EN 520

Oberfläche: Q2 verspachtelt
Einbaubereich: 2

Schachtbreite: bis 2300mm (gesamt)
Gesamthöhe: bis ca. 3,60m, OKRD bis UKRD

Abrechnung nach sichtbarer Bekleidungsfläche
Menge: 15,000 m²

**50.6 gleit. Deckenanschluss, F90**
Ausführung eines gleitenden Deckenanschlusses ohne optische Anforderung an Betondecke.

Brandschutz: F90
Korrosionsklasse Profile:  C-2/3

sämtliche Wände, Schalen mit Brandschutzanforderung.
Menge: 30,000 m

**50.7 Wandöffnungen <0,10m², F90**
Öffnungen in vorbeschrieben Wänden, Vorsatzschalen erstellen mit Brandschutzanforderung inkl. ausfüllen mit Mineralischerdämmung A1 nach Freigabe TGA.

Anforderung F90
Abmessung bis kleiner 0,10m²
Menge: 13,000 St

**50.8 Verkofferung, 4seitig GKF 2x 12,5 mm, Mineralwolle, EI 90**
Verkofferung (Bekleidung) aus Gips-Feuerschutzplatten für Installationsleitungen 4-seitig an Decken, für Brandschutzanforderung, inkl. erforderlicher Unterkonstruktion aus Metallprofilen.
Fugen und Schraubenköpfe verspachteln, Hohlräume mit loser Mineralwolle bis zu hoher Dichte voll ausstopfen
Oberflächenausbildung in Standardverspachtelung, Qualitätsstufe Q2 (Grundverspachtelung plus Nachverspachtelung/Finish). Evtl. Fugenbewehrung gemäß Herstellerangaben.

Bauteil: Verkofferung TGA Lüftung, Trassen
Ansichtsfläche: > 1 m
Art der Platte: Feuerschutzplatte
Platte: 2x12,5 mm
Typ Platte: GM-F
Brandverhalten Dämmstoff (DIN EN 13501-1): A1
Wärmedämmung: Mineralwolle
Oberflächenqualität: Q2 (Standard)
Feuerwiderstandsklasse (DIN EN 13501-2): EI 90
Menge: 16,000 m²

**50.9 Verkofferung, 3seitig GKF 2x 12,5 mm, Mineralwolle, EI 90**
Verkofferung (Bekleidung) aus Gips-Feuerschutzplatten für Installationsleitungen 3-seitig an Wänden, für Brandschutz- anforderung, inkl. erforderlicher Unterkonstruktion aus Metallprofilen.
Fugen und Schraubenköpfe verspachteln, Hohlräume mit loser Mineralwolle bis zu hoher Dichte voll ausstopfen, Anschlüsse zu den Wand- und Deckenflächen abrisssicher mit Glasfaserstreifen o.ä. überspannen.
Oberflächenausbildung in Standardverspachtelung, Qualitätsstufe Q2 (Grundverspachtelung plus Nachverspachtelung/Finish). Evtl. Fugenbewehrung gemäß Herstellerangaben.
Bauteil: Verkofferung
Ansichtsfläche: > 1 m
Art der Platte: Feuerschutzplatte
Platte: 2x12,5 mm
Typ Platte: GM-F
Material Kaschierung: Vlies
Brandverhalten Dämmstoff (DIN EN 13501-1): A1
Wärmedämmung: Mineralwolle
Oberflächenqualität: Q2 (Standard)
Feuerwiderstandsklasse (DIN EN 13501-2): EI 90
Menge: 5,500 m²

**50.10 Wanddurchführung verschließen, EI 90**
Wanddurchführung in Trennwand feuerbeständig verschließen, inkl. Andichtung an rechteckigen Durchführung.
Größe Aussparung bis 0,11m²
Feuerwiderstandsklasse (DIN EN 13501-2): EI 90
Leistung: Wanddurchführung verschließen
Wand: Trockenbau, Stahlbeton
Menge: 12,000 St

**50.11 Revisionsklappe 500x500, brandschutz im System**
Deckenrevisionsklappe 500x500 für vorbeschriebene Schächte inkl. Auswechslung, vorgerichtet für den Einbau in die Schächte mit Brandschutzqualität im System der Schächte

Abmessung (lichter Durchgang): ca. 500 x 500 mm,
Sicherung des Innendeckels durch selbst justierende
Fangarme, mit in die Rahmenecken integrierten, nicht sichtbarem Verschluss- und Scharniersystem, Anschlag nach Wahl AG, Farbe weiß
Menge: 2,000 St
